# Paviment de linòleum

- Propietat de l'arxiu: CYPE INGENIEROS, S.A.
- Format: FIEBDC-3/2002
- Divisa: EUR
- Costos indirectes: 3.00 %
- IVA: 21.00 %

## R Revestiments i extrasdossats

### RS Paviments

#### RSS Flexibles

**RSS021** m² Paviment de linòleum, model Marmorette LPX "DLW FLOORING", de 2,5 mm d'espessor, amb tractament antiestàtic, acabat de marbre, Spicy Orange, subministrat en llosetes de 61x61 cm, instal·lat sobre base suport (no inclosa en aquest preu) i fixat amb adhesiu de contacte.
Subministrament i col·locació de paviment de linòleum, model Marmorette LPX "DLW FLOORING", de 2,5 mm d'espessor, amb tractament antiestàtic, acabat de marbre, Spicy Orange, subministrat en llosetes de 61x61 cm; pes total: 2900 g/m²; classificació a l'ús, segons UNE-EN ISO 10874: classe 23 per a ús domèstic; classe 34 per a ús comercial; classe 42 per a ús industrial; reducció del soroll d'impactes 4 dB, segons UNE-EN ISO 10140; resistència al foc Cfl-s1, segons UNE-EN 13501-1, fixat amb adhesiu de contacte a base de resines acríliques en dispersió aquosa (250 g/m²), sobre capa fina d'anivellació no inclosa en aquest preu. Inclús replanteig, talls, aplicació de l'adhesiu mitjançant espàtula dentada, soldat d'unió i junts entre llosetes amb cordó termofusible, resolució de trobades, junts perimetrals i junts de dilatació de l'edifici, eliminació i neteja del material sobrant i neteja final del paviment.
Inclou: Replanteig i retallada del paviment. Aplicació de la capa d'adhesiu de contacte. Col·locació del paviment. Soldat d'unió i junts entre llosetes. Eliminació i neteja del material sobrant. Neteja final del paviment.
Criteri d'amidament de projecte: Superfície mesurada segons documentació gràfica de Projecte, deduint els buits de superfície major de 1 m².
Criteri de mesura d'obra: Es mesurarà la superfície realment executada segons especificacions de Projecte, deduint els buits de superfície major de 1 m².

| Codi | Ut | Descripció | Rendiment | Preu | Import |
|---|---|---|---|---|---|
| mt18dww010 | kg | Adhesiu de contacte a base de resina acrílica en dispersió aquosa, per a paviment de goma, cautxú, linòleum, PVC, moqueta i tèxtil. (material) | 0.250 | 4.62 | 1.16 |
| mt18pla025aa1 | m² | Llosetes homogènies de linòleum, model Marmorette LPX "DLW FLOORING", de 61x61 cm i 2,5 mm de gruix, amb tractament antiestàtic, obtinguda mitjançant procés de calandratge i compactat de farines de suro i fusta, oli de llinosa, resines i pigments naturals, i revestida per la seva cara inferior amb jute; acabat de marbre, Spicy Orange; pes total: 2900 g/m²; classificació a l'ús, segons UNE-EN ISO 10874: classe 23 per a ús domèstic; classe 34 per a ús comercial; classe 42 per a ús industrial; reducció del soroll d'impactes 4 dB, segons UNE-EN ISO 10140; resistència al foc Cfl-s1, segons UNE-EN 13501-1. (material) | 1.050 | 37.90 | 39.80 |
| op00pis010 |  | Pistola d'aire calent per a soldadura de materials termoplàstics. | 1.000 | 0.00 | 0.00 |
| op00tra010 |  | Traçador de junts. | 1.000 | 0.00 | 0.00 |
| op00cor040 |  | Talladora de vores. | 1.000 | 0.00 | 0.00 |
| mo026 | h | Oficial 1ª instal·lador de revestiments flexibles. (mà d'obra) | 0.239 | 23.78 | 5.68 |
| mo064 | h | Ajudant instal·lador de revestiments flexibles. (mà d'obra) | 0.120 | 21.14 | 2.54 |
| % | % | Costos directes complementaris | 2 % | 49.18 | 0.98 |
|  |  | Costos directes |  |  | 50.16 |
