# Paviment vinílic homogeni

- Propietat de l'arxiu: CYPE INGENIEROS, S.A.
- Format: FIEBDC-3/2002
- Divisa: EUR
- Costos indirectes: 3.00 %
- IVA: 21.00 %

## R Revestiments i extrasdossats

### RS Paviments

#### RSS Flexibles

**RSS030** m² Paviment vinílic homogeni, model Contour PUR "DLW FLOORING", de 2,0 mm d'espessor, amb tractament de protecció superficial PUR, color Snow White, subministrat en rotllos de 183 cm d'amplada, instal·lat sobre base suport (no inclosa en aquest preu) i fixat amb adhesiu de contacte.
Paviment vinílic homogeni, model Contour PUR "DLW FLOORING", de 2,0 mm d'espessor, amb tractament de protecció superficial PUR, color Snow White, subministrat en rotllos de 183 cm d'amplada; pes total: 2900 g/m²; classificació a l'ús, segons UNE-EN ISO 10874: classe 23 per a ús domèstic; classe 34 per a ús comercial; classe 43 per a ús industrial; reducció del soroll d'impactes 3 dB, segons UNE-EN ISO 10140; resistència al foc Bfl-s1, segons UNE-EN 13501-1, fixat amb adhesiu de contacte a força de resines acríliques en dispersió aquosa (250 g/m²), sobre capa fina d'anivellació no inclosa en aquest preu. Inclús replanteig, talls, aplicació de l'adhesiu mitjançant espàtula dentada, soldat d'unió i junts entre rotllos amb cordó termofusible, resolució de trobades, junts perimetrals i junts de dilatació de l'edifici, eliminació i neteja del material sobrant i neteja final del paviment.
Inclou: Replanteig i retallada del paviment. Aplicació de l'adhesiu. Col·locació del paviment. Soldat d'unió i junts entre rotllos. Eliminació i neteja del material sobrant. Neteja final del paviment.
Criteri d'amidament de projecte: Superfície útil, mesura segons documentació gràfica de Projecte, deduint els buits de superfície major de 1 m².
Criteri de mesura d'obra: Es mesurarà la superfície realment executada segons especificacions de Projecte, deduint els buits de superfície major de 1 m².

| Codi | Ut | Descripció | Rendiment | Preu | Import |
|---|---|---|---|---|---|
| mt18dww010 | kg | Adhesiu de contacte a base de resina acrílica en dispersió aquosa, per a paviment de goma, cautxú, linòleum, PVC, moqueta i tèxtil. (material) | 0.250 | 4.62 | 1.16 |
| mt18pha010a | m² | Làmina homogènia de PVC de PVC, model Contour PUR, "DLW FLOORING", de 2 mm d'espessor, amb tractament de protecció superficial PUR, color Snow White; subministrada en rotllos de 183 cm d'amplada; pes total: 2900 g/m²; classificació a l'ús, segons UNE-EN ISO 10874: classe 23 per a ús domèstic; classe 34 per a ús comercial; classe 43 per a ús industrial; reducció del soroll d'impactes 3 dB, segons UNE-EN ISO 10140; resistència al foc Bfl-s1, segons UNE-EN 13501-1. (material) | 1.050 | 28.35 | 29.77 |
| op00pis010 |  | Pistola d'aire calent per a soldadura de materials termoplàstics. | 1.000 | 0.00 | 0.00 |
| op00tra010 |  | Traçador de junts. | 1.000 | 0.00 | 0.00 |
| op00cor040 |  | Talladora de vores. | 1.000 | 0.00 | 0.00 |
| mo026 | h | Oficial 1ª instal·lador de revestiments flexibles. (mà d'obra) | 0.215 | 23.78 | 5.11 |
| mo064 | h | Ajudant instal·lador de revestiments flexibles. (mà d'obra) | 0.120 | 21.14 | 2.54 |
| % | % | Costos directes complementaris | 2 % | 38.58 | 0.77 |
|  |  | Costos directes |  |  | 39.35 |
