# Paviment de linòleum

- Propietat de l'arxiu: CYPE INGENIEROS, S.A.
- Format: FIEBDC-3/2002
- Divisa: EUR
- Costos indirectes: 3.00 %
- IVA: 21.00 %

**RSS025** m² Paviment de linòleum, acústic, model Colorette Acoustic Plus "DLW FLOORING", de 4,0 mm d'espessor, amb tractament antiestàtic, acabat motejat, color Stone Grey, subministrat en rotllos de 200 cm d'amplada, instal·lat sobre base suport (no inclosa en aquest preu) i fixat amb adhesiu de contacte.
Subministrament i col·locació de paviment de linòleum, acústic, model Colorette Acoustic Plus "DLW FLOORING", de 4,0 mm d'espessor, amb tractament antiestàtic, acabat motejat, color Stone Grey, subministrat en rotllos de 200 cm d'amplada; pes total: 3500 g/m²; classificació a l'ús, segons UNE-EN ISO 10874: classe 23 per a ús domèstic; classe 34 per a ús comercial; classe 42 per a ús industrial; reducció del soroll d'impactes 17 dB, segons UNE-EN ISO 10140; resistència al foc Cfl-s1, segons UNE-EN 13501-1, fixat amb adhesiu de contacte a base de resines acríliques en dispersió aquosa (250 g/m²), sobre capa fina d'anivellació no inclosa en aquest preu. Inclús replanteig, talls, aplicació de l'adhesiu mitjançant espàtula dentada, soldat d'unió i junts entre rotllos amb cordó termofusible, resolució de trobades, junts perimetrals i junts de dilatació de l'edifici, eliminació i neteja del material sobrant i neteja final del paviment.
Inclou: Replanteig i retallada del paviment. Aplicació de l'adhesiu. Col·locació del paviment. Soldat d'unió i junts entre rotllos. Eliminació i neteja del material sobrant. Neteja final del paviment.
Criteri d'amidament de projecte: Superfície mesurada segons documentació gràfica de Projecte, deduint els buits de superfície major de 1 m².
Criteri de mesura d'obra: Es mesurarà la superfície realment executada segons especificacions de Projecte, deduint els buits de superfície major de 1 m².

| Codi | Ut | Descripció | Rendiment | Preu | Import |
|---|---|---|---|---|---|
| mt18dww010 | kg | Adhesiu de contacte a base de resina acrílica en dispersió aquosa, per a paviment de goma, cautxú, linòleum, PVC, moqueta i tèxtil. (material) | 0.250 | 4.62 | 1.16 |
| mt18pla070a | m² | Làmina homogènia de linòleum, model Colorette Acoustic Plus "DLW FLOORING", de 4 mm d'espessor, amb tractament antiestàtic, obtinguda mitjançant procés de calandratge i compactat de farines de suro i fusta, oli de llinosa, resines i pigments naturals, i revestida per la seva cara inferior amb una làmina d'escuma de poliuretà, de 1,5 mm d'espessor; acabat motejat, color Stone Grey; subministrada en rotllos de 200 cm d'amplada; pes total: 3500 g/m²; classificació a l'ús, segons UNE-EN ISO 10874: classe 23 per a ús domèstic; classe 34 per a ús comercial; classe 42 per a ús industrial; reducció del soroll d'impactes 17 dB, segons UNE-EN ISO 10140; resistència al foc Cfl-s1, segons UNE-EN 13501-1. (material) | 1.050 | 31.60 | 33.18 |
| mo026 | h | Oficial 1ª instal·lador de revestiments flexibles. (mà d'obra) | 0.215 | 23.78 | 5.11 |
| mo064 | h | Ajudant instal·lador de revestiments flexibles. (mà d'obra) | 0.120 | 21.14 | 2.54 |
| % | % | Costos directes complementaris | 2 % | 41.99 | 0.84 |
|  |  | Costos directes |  |  | 42.83 |
