# Paviment vinílic homogeni

- Propietat de l'arxiu: CYPE INGENIEROS, S.A.
- Format: FIEBDC-3/2002
- Divisa: EUR
- Costos indirectes: 3.00 %
- IVA: 21.00 %

**RSS033** m² Paviment vinílic homogeni, conductor d'electricitat estàtica, model Contour LG2 Conductive "DLW FLOORING", de 2,2 mm d'espessor, amb propietats conductives, Pacific, subministrat en llosetes de 60,8x60,8 cm, instal·lat sobre base suport (no inclosa en aquest preu) i fixat amb adhesiu de contacte.
Paviment vinílic homogeni, conductor d'electricitat estàtica, model Contour LG2 Conductive "DLW FLOORING", de 2,2 mm d'espessor, amb propietats conductives, Pacific, subministrat en llosetes de 60,8x60,8 cm; pes total: 3200 g/m²; classificació a l'ús, segons UNE-EN ISO 10874: classe 23 per a ús domèstic; classe 34 per a ús comercial; classe 42 per a ús industrial; reducció del soroll d'impactes 3 dB, segons UNE-EN ISO 10140; resistència al foc Bfl-s1, segons UNE-EN 13501-1, fixat amb adhesiu de contacte a força de resines acríliques en dispersió aquosa (250 g/m²), sobre capa fina d'anivellació no inclosa en aquest preu. Inclús replanteig, talls, aplicació de l'adhesiu mitjançant espàtula dentada, soldat d'unió i junts entre llosetes amb cordó termofusible, resolució de trobades, junts perimetrals i junts de dilatació de l'edifici, eliminació i neteja del material sobrant i neteja final del paviment.
Inclou: Replanteig i retallada del paviment. Aplicació de l'adhesiu. Col·locació del paviment. Soldat d'unió i junts entre rotllos. Eliminació i neteja del material sobrant. Neteja final del paviment.
Criteri d'amidament de projecte: Superfície útil, mesura segons documentació gràfica de Projecte, deduint els buits de superfície major de 1 m².
Criteri de mesura d'obra: Es mesurarà la superfície realment executada segons especificacions de Projecte, deduint els buits de superfície major de 1 m².

| Codi | Ut | Descripció | Rendiment | Preu | Import |
|---|---|---|---|---|---|
| mt18dww010 | kg | Adhesiu de contacte a base de resina acrílica en dispersió aquosa, per a paviment de goma, cautxú, linòleum, PVC, moqueta i tèxtil. (material) | 0.250 | 4.62 | 1.16 |
| mt18pha065a | m² | Llosetes homogènies de PVC, model Contour LG2 Conductive "DLW FLOORING", de 60,8x60,8 cm i 2,2 mm de gruix, amb una capa conductora en el seu dors, que garanteix el seu constant nivell de conductivitat, Pacific; pes total: 3200 g/m²; classificació a l'ús, segons UNE-EN ISO 10874: classe 23 per a ús domèstic; classe 34 per a ús comercial; classe 42 per a ús industrial; reducció del soroll d'impactes 3 dB, segons UNE-EN ISO 10140; resistència al foc Bfl-s1, segons UNE-EN 13501-1. (material) | 1.050 | 42.25 | 44.36 |
| mo026 | h | Oficial 1ª instal·lador de revestiments flexibles. (mà d'obra) | 0.215 | 23.78 | 5.11 |
| mo064 | h | Ajudant instal·lador de revestiments flexibles. (mà d'obra) | 0.120 | 21.14 | 2.54 |
| % | % | Costos directes complementaris | 2 % | 53.17 | 1.06 |
|  |  | Costos directes |  |  | 54.23 |
