# Revestiment decoratiu amb làmina homogènia de PVC

- Propietat de l'arxiu: CYPE INGENIEROS, S.A.
- Format: FIEBDC-3/2002
- Divisa: EUR
- Costos indirectes: 3.00 %
- IVA: 21.00 %

## R Revestiments i extrasdossats

### RD Decoratius

#### RDS Flexibles

**RDS020** m² Revestiment decoratiu amb làmina homogènia de PVC, model Walldesign, "DLW FLOORING", de 0,90 mm d'espessor, amb tractament de protecció superficial PUR, color Worm Grey, fixació amb adhesiu a base de resina acrílica en dispersió aquosa, sobre la superfície regularitzada de paraments verticals interiors.
Revestiment decoratiu amb làmina homogènia de PVC, model Walldesign, "DLW FLOORING", de 0,90 mm d'espessor, amb tractament de protecció superficial PUR, color Worm Grey, fixació amb adhesiu a base de resina acrílica en dispersió aquosa, sobre la superfície regularitzada de paraments verticals interiors.
Inclou: Preparació i neteja de la superfície a revestir. Replanteig de juntes, forats i punts de trobada. Tall i preparació del revestiment. Aplicació de l'adhesiu. Col·locació i fixació del revestiment. Neteja de l'adhesiu sobrant i pas del corró d'aixafar juntes. Resolució del perímetre del revestiment. Neteja de la superfície.
Criteri d'amidament de projecte: Superfície mesurada segons documentació gràfica de Projecte, deduint els buits de superfície major de 2 m².
Criteri de mesura d'obra: Es mesurarà la superfície realment executada segons especificacions de Projecte, deduint els buits de superfície major de 2 m².

| Codi | Ut | Descripció | Rendiment | Preu | Import |
|---|---|---|---|---|---|
| mt29cam010 | kg | Adhesiu a base de resina acrílica en dispersió aquosa, per a l'encolat de revestiments murals flexibles. (material) | 0.150 | 4.70 | 0.71 |
| mt18pha080j | m² | Làmina homogènia de PVC, model Walldesign, "DLW FLOORING", de 0,9 mm d'espessor, amb tractament de protecció superficial PUR, color Worm Grey; subministrada en rotllos de 200 cm d'amplada; pes total: 1600 g/m²; resistència al foc B-s2, d0, segons UNE-EN 13501-1. (material) | 1.050 | 26.00 | 27.30 |
| mo026 | h | Oficial 1ª instal·lador de revestiments flexibles. (mà d'obra) | 0.184 | 23.78 | 4.38 |
| mo064 | h | Ajudant instal·lador de revestiments flexibles. (mà d'obra) | 0.184 | 21.14 | 3.89 |
| % | % | Costos directes complementaris | 2 % | 36.28 | 0.73 |
|  |  | Costos directes |  |  | 37.01 |
