# Paviment vinílic homogeni

- Propietat de l'arxiu: CYPE INGENIEROS, S.A.
- Format: FIEBDC-3/2002
- Divisa: EUR
- Costos indirectes: 3.00 %
- IVA: 21.00 %

**RSS037** m² Paviment vinílic homogeni, acústic, model Favorite Acoustic PUR, "DLW FLOORING", de 4,0 mm d'espessor, amb tractament de protecció superficial PUR, color Ivory White, i revés de escuma de poliuretà, subministrat en rotllos de 183 cm d'amplada, instal·lat sobre base suport (no inclosa en aquest preu) i fixat amb adhesiu de contacte.
Paviment vinílic homogeni, acústic, model Favorite Acoustic PUR, "DLW FLOORING", de 4,0 mm d'espessor, amb tractament de protecció superficial PUR, color Ivory White, i revés d'escuma de poliuretà, subministrat en rotllos de 183 cm d'amplada; pes total: 4000 g/m²; classificació a l'ús, segons UNE-EN ISO 10874: classe 23 per a ús domèstic; classe 34 per a ús comercial; classe 42 per a ús industrial; reducció del soroll d'impactes 17 dB, segons UNE-EN ISO 10140; resistència al foc Cfl-s1, segons UNE-EN 13501-1, fixat amb adhesiu de contacte a força de resines acríliques en dispersió aquosa (250 g/m²), sobre capa fina d'anivellació no inclosa en aquest preu. Inclús replanteig, talls, aplicació de l'adhesiu mitjançant espàtula dentada, soldat d'unió i junts entre rotllos amb cordó termofusible, resolució de trobades, junts perimetrals i junts de dilatació de l'edifici, eliminació i neteja del material sobrant i neteja final del paviment.
Inclou: Replanteig i retallada del paviment. Aplicació de l'adhesiu. Col·locació del paviment. Soldat d'unió i junts entre rotllos. Eliminació i neteja del material sobrant. Neteja final del paviment.
Criteri d'amidament de projecte: Superfície útil, mesura segons documentació gràfica de Projecte, deduint els buits de superfície major de 1 m².
Criteri de mesura d'obra: Es mesurarà la superfície realment executada segons especificacions de Projecte, deduint els buits de superfície major de 1 m².

| Codi | Ut | Descripció | Rendiment | Preu | Import |
|---|---|---|---|---|---|
| mt18dww010 | kg | Adhesiu de contacte a base de resina acrílica en dispersió aquosa, per a paviment de goma, cautxú, linòleum, PVC, moqueta i tèxtil. (material) | 0.250 | 4.62 | 1.16 |
| mt18pha070n | m² | Làmina homogènia de PVC, model Favorite Acoustic PUR, "DLW FLOORING", de 4 mm d'espessor, amb tractament de protecció superficial PUR, color Ivory White i revés de escuma de poliuretà; subministrada en rotllos de 183 cm d'amplada; pes total: 4000 g/m²; classificació a l'ús, segons UNE-EN ISO 10874: classe 23 per a ús domèstic; classe 34 per a ús comercial; classe 42 per a ús industrial; reducció del soroll d'impactes 17 dB, segons UNE-EN ISO 10140; resistència al foc Cfl-s1, segons UNE-EN 13501-1. (material) | 1.050 | 34.56 | 36.29 |
| mo026 | h | Oficial 1ª instal·lador de revestiments flexibles. (mà d'obra) | 0.255 | 23.78 | 6.06 |
| mo064 | h | Ajudant instal·lador de revestiments flexibles. (mà d'obra) | 0.142 | 21.14 | 3.00 |
| % | % | Costos directes complementaris | 2 % | 46.51 | 0.93 |
|  |  | Costos directes |  |  | 47.44 |
